# Meuble base pour lavabo

- Propriété du fichier: CYPE Ingenieros S.A.
- Format: FIEBDC-3/2016
- Logiciel: Générateur de prix de la construction. CYPE Ingenieros, S.A.
- Date: 23/09/2024
- Zone géographique: République du Congo
- Devise: XAF
- Coûts indirects: 3 %
- Frais généraux: 13 %
- Bénéfice: 6 %
- TVA: 18 %

## T Équipements techniques

### TB Équipements sanitaires

#### TBE Meubles

**TBE010** U Meuble base pour lavabo.
Meuble de salle de bain (module de base), pour lavabo à encastrer dans un plan, en bois naturel de cerisier, de 600 mm de largeur. Comprend éléments de fixation. Totalement monté.
Inclut: Implantation de l'emplacement et marquage des points de fixation. Montage du meuble.
Critère pour le métré: Nombre d'unités prévues, selon documentation graphique du Projet.
Critère pour le mémoire: On mesurera le nombre d'unités réellement mises en place selon les spécifications du Projet.

| Code | U | Désignation | Quantité | Prix | Montant |
|---|---|---|---|---|---|
| mt31mes010aa | U | Meuble de salle de bain (module de base), pour lavabo à encastrer dans un plan, en bois naturel de cerisier, de 600 mm de largeur. (matériau) | 1 | 1131991.03 | 1131991.030 |
| mo011 | h | Compagnon professionnel III/CP2 monteur. (main-d'œuvre) | 0.666 | 2446.3 | 1629.236 |
| mo080 | h | Ouvrier professionnel II/OP monteur. (main-d'œuvre) | 0.666 | 1526.36 | 1016.556 |
| % | % | Frais de chantier des unités d'ouvrage | 2 % | 1134636.822 | 22692.736 |
|  |  | Coûts directs |  |  | 1157329.558 |
