# Lavabo sur plan de travail, en argile réfractaire

- Propriété du fichier: CYPE Ingenieros S.A.
- Format: FIEBDC-3/2016
- Logiciel: Générateur de prix de la construction. CYPE Ingenieros, S.A.
- Date: 10/04/2024
- Zone géographique: République du Congo
- Devise: XAF
- Coûts indirects: 3 %
- Frais généraux: 13 %
- Bénéfice: 6 %
- TVA: 18 %

## T Équipements techniques

### TB Équipements sanitaires

#### TBL Lavabos

**TBL050** U Lavabo sur plan de travail, en argile réfractaire.
Lavabo elliptique sur plan de travail, en argile réfractaire, finition thermo-émaillée, couleur blanche, de 500x400x158 mm, avec un orifice pour la robinetterie et trop-plein, avec, avec siphon bouteille compact pour l'économie d'espace en meubles de bain, en polypropylène couleur blanche. Comprend le jeu de fixation et le silicone pour le scellement des joints.
Critère d'évaluation économique: Le prix ne comprend ni le plan de travail ni la robinetterie.
Inclut: Implantation. Mise en place et fixation de l'appareil. Montage de la bonde. Connexion au réseau d'évacuation. Contrôle de son bon fonctionnement. Scellement des joints.
Critère pour le métré: Nombre d'unités prévues, selon documentation graphique du Projet.
Critère pour le mémoire: On mesurera le nombre d'unités réellement mises en place selon les spécifications du Projet.

| Code | U | Désignation | Quantité | Prix | Montant |
|---|---|---|---|---|---|
| mt30svg015aa | U | Lavabo elliptique sur plan de travail, en argile réfractaire, finition thermo-émaillée, couleur blanche, de 500x400x158 mm, avec un orifice pour la robinetterie et trop-plein, avec les éléments de fixation et le plan de montage. (matériau) | 1 | 169330.52 | 169330.520 |
| mt30asg060a | U | Siphon bouteille compact pour l'économie d'espace en meubles de bain, en polypropylène couleur blanche, avec sortie de 32 mm de diamètre extérieur, pour lavabo, avec joints et coude avec écrou de liaison. (matériau) | 1 | 41710.7 | 41710.700 |
| mt30www005 | U | Cartouche de 300 ml de silicone acide monocomposant, fongicide, pour le scellement des joints en milieux humides. (matériau) | 0.012 | 6411.64 | 76.940 |
| mo008 | h | Compagnon professionnel III/CP2 plombier. (main-d'œuvre) | 1.446 | 2446.3 | 3537.350 |
| % | % | Frais de chantier des unités d'ouvrage | 2 % | 214655.510 | 4293.110 |
|  |  | Coûts directs |  |  | 218948.620 |

Déchets:
- pose: mt30asg060a; facteur de déchet 0.0217315
- pose: mt30www005 Cartouche de 300 ml de silicone acide monocomposant, fongicide, pour le scellement des joints en milieux humides; facteur de déchet 0.06

## Ressources

**mt30asg060a** U Siphon bouteille compact pour l'économie d'espace en meubles de bain
Données techniques: Coût énergétique 20.947 MJ; Émission de CO2 1.072 kg; Code CED 17 02 03; Masse de l'élément 0.216 kg; Volume 0.00036 m3
Déchets:
- emballage: re150101 Emballages en papier et en carton. (composant de déchet); quantité 0.039 kg; Code CED 15 01 01; Masse de l'élément 1 kg; Volume 0.001333 m3

**mt30www005** U Cartouche de 300 ml de silicone acide monocomposant, fongicide, pour le scellement des joints en milieux humides
Données techniques: Coût énergétique 87.088 MJ; Émission de CO2 3.667 kg; Code CED 17 09 04; Masse de l'élément 0.45 kg; Volume 0.0003 m3
Déchets:
- emballage: re170203 Plastique. (composant de déchet); quantité 0.1 kg; Code CED 17 02 03; Masse de l'élément 1 kg; Volume 0.001667 m3
