# Lave-mains mural, en porcelaine sanitaire

- Propriété du fichier: CYPE Ingenieros S.A.
- Format: FIEBDC-3/2016
- Logiciel: Générateur de prix de la construction. CYPE Ingenieros, S.A.
- Date: 10/04/2024
- Zone géographique: République du Congo
- Devise: XAF
- Coûts indirects: 3 %
- Frais généraux: 13 %
- Bénéfice: 6 %
- TVA: 18 %

## T Équipements techniques

### TB Équipements sanitaires

#### TBN Lave-mains

**TBN020** U Lave-mains mural, en porcelaine sanitaire.
Lave-mains d'angle mural, en porcelaine sanitaire, finition thermo-émaillée, couleur blanche, de 590x560x180 mm, avec un orifice pour la robinetterie et trop-plein, avec vanne d'écoulement en laiton chromé et jeu de fixation à 2 pièces, et évacuation avec siphon bouteille en ABS, finition brillante imitation chrome. Comprend le silicone pour le scellement des joints.
Critère d'évaluation économique: Le prix ne comprend pas la robinetterie.
Inclut: Implantation. Mise en place et fixation de l'appareil. Montage de la bonde. Connexion au réseau d'évacuation. Contrôle de son bon fonctionnement. Scellement des joints.
Critère pour le métré: Nombre d'unités prévues, selon documentation graphique du Projet.
Critère pour le mémoire: On mesurera le nombre d'unités réellement mises en place selon les spécifications du Projet.

| Code | U | Désignation | Quantité | Prix | Montant |
|---|---|---|---|---|---|
| mt30seg012f | U | Lave-mains d'angle mural, en porcelaine sanitaire, finition thermo-émaillée, couleur blanche, de 590x560x180 mm, avec un orifice pour la robinetterie et trop-plein. (matériau) | 1 | 78114.28 | 78114.280 |
| mt30asg010a | U | Vanne d'écoulement en laiton chromé, de 60 mm de longueur, avec bouchon d'écoulement intégré extérieur avec bouton d'actionnement. (matériau) | 1 | 47598.3 | 47598.300 |
| mt30asg050a | U | Jeu de fixation à 2 pièces, pour lave-mains. (matériau) | 1 | 10945.95 | 10945.950 |
| mt30asg070cb | U | Siphon bouteille en ABS, finition brillante imitation chrome, avec sortie de 40 mm de diamètre extérieur, pour lavabo, avec enjoliveur. (matériau) | 1 | 40383.92 | 40383.920 |
| mt30www005 | U | Cartouche de 300 ml de silicone acide monocomposant, fongicide, pour le scellement des joints en milieux humides. (matériau) | 0.012 | 6411.64 | 76.940 |
| mo008 | h | Compagnon professionnel III/CP2 plombier. (main-d'œuvre) | 1.578 | 2446.3 | 3860.261 |
| % | % | Frais de chantier des unités d'ouvrage | 2 % | 180979.651 | 3619.593 |
|  |  | Coûts directs |  |  | 184599.244 |

Déchets:
- pose: mt30asg070cb; facteur de déchet 0.0219444
- pose: mt30www005 Cartouche de 300 ml de silicone acide monocomposant, fongicide, pour le scellement des joints en milieux humides; facteur de déchet 0.06

## Ressources

**mt30asg010a** U Vanne d'écoulement en laiton chromé
Données techniques: Coût énergétique 96.674 MJ; Émission de CO2 6.551 kg
Déchets:
- emballage: re150101 Emballages en papier et en carton. (composant de déchet); quantité 0.072 kg; Code CED 15 01 01; Masse de l'élément 1 kg; Volume 0.001333 m3

**mt30asg050a** U Jeu de fixation à 2 pièces, pour lave-mains
Données techniques: Coût énergétique 1.579 MJ; Émission de CO2 1.304 kg
Déchets:
- emballage: re150101 Emballages en papier et en carton; quantité 1.463 kg

**mt30asg070cb** U Siphon bouteille en ABS
Données techniques: Coût énergétique 20.947 MJ; Émission de CO2 1.072 kg; Code CED 17 02 03; Masse de l'élément 0.216 kg; Volume 0.00036 m3
Déchets:
- emballage: re150101 Emballages en papier et en carton; quantité 0.039 kg

**mt30www005** U Cartouche de 300 ml de silicone acide monocomposant, fongicide, pour le scellement des joints en milieux humides
Données techniques: Coût énergétique 87.088 MJ; Émission de CO2 3.667 kg; Code CED 17 09 04; Masse de l'élément 0.45 kg; Volume 0.0003 m3
Déchets:
- emballage: re170203 Plastique. (composant de déchet); quantité 0.1 kg; Code CED 17 02 03; Masse de l'élément 1 kg; Volume 0.001667 m3
