# Trappe hydraulique de remplissage de silo pour stockage de biomasse

- Propriété du fichier: CYPE Ingenieros S.A.
- Format: FIEBDC-3/2016
- Logiciel: Générateur de prix de la construction. CYPE Ingenieros, S.A.
- Date: 23/09/2024
- Zone géographique: République du Congo
- Devise: XAF
- Coûts indirects: 3 %
- Frais généraux: 13 %
- Bénéfice: 6 %
- TVA: 18 %

## T Équipements techniques

### TC ECS et chauffage

#### TCB Biomasse

**TCB120** U Trappe hydraulique de remplissage de silo pour stockage de biomasse.
Trappe hydraulique de remplissage de 2000x3000 mm pour silo de stockage de biomasse, surcharge maximale de trafic de 20 kN/m², constituée de plaque d'aluminium, cadre et grille de protection en acier galvanisé; avec drainage pour eau de pluie. Totalement montée.
Inclut: Implantation. Mise en place de la vanne.
Critère pour le métré: Nombre d'unités prévues, selon documentation graphique du Projet.
Critère pour le mémoire: On mesurera le nombre d'unités réellement exécutées selon les spécifications du Projet.

| Code | U | Désignation | Quantité | Prix | Montant |
|---|---|---|---|---|---|
| mt38gil800b | U | Trappe hydraulique de remplissage de 2000x3000 mm pour silo de stockage de biomasse, surcharge maximale de trafic de 20 kN/m², constituée de plaque d'aluminium, cadre et grille de protection en acier galvanisé; avec drainage pour eau de pluie. (matériau) | 1 | 11095725.26 | 11095725.260 |
| mo020 | h | Compagnon professionnel III/CP2 construction. (main-d'œuvre) | 7.587 | 2380.68 | 18062.219 |
| mo113 | h | Ouvrier d'exécution I/OE1 construction. (main-d'œuvre) | 7.587 | 1468.69 | 11142.951 |
| % | % | Frais de chantier des unités d'ouvrage | 2 % | 11124930.430 | 222498.609 |
|  |  | Coûts directs |  |  | 11347429.039 |
