# Système répartiteur de silo pour biomasse, de plafond

- Propriété du fichier: CYPE Ingenieros S.A.
- Format: FIEBDC-3/2016
- Logiciel: Générateur de prix de la construction. CYPE Ingenieros, S.A.
- Date: 23/09/2024
- Zone géographique: République du Congo
- Devise: XAF
- Coûts indirects: 3 %
- Frais généraux: 13 %
- Bénéfice: 6 %
- TVA: 18 %

## T Équipements techniques

### TC ECS et chauffage

#### TCB Biomasse

**TCB080** U Système répartiteur de silo pour biomasse, de plafond.
Système répartiteur de silo pour combustible de biomasse, de plafond, constitué de 3 transporteurs hélicoïdaux sans fin, de 7 m de longueur chacun, constitués de vis sans fin de 300 mm de diamètre et cage métallique, et 50 m de profilés en I pour appui des répartiteurs hélicoïdaux sans fin. Totalement monté, connecté et testé.
Inclut: Implantation. Nivellement, mise en place et fixation des composants du système. Connexion au réseau électrique.
Critère pour le métré: Nombre d'unités prévues, selon documentation graphique du Projet.
Critère pour le mémoire: On mesurera le nombre d'unités réellement exécutées selon les spécifications du Projet.

| Code | U | Désignation | Quantité | Prix | Montant |
|---|---|---|---|---|---|
| mt38cbh202a | U | Kit basique pour actionnement du répartiteur hélicoïdal sans fin, avec moteur de 5,5 kW. (matériau) | 3 | 1982093.95 | 5946281.850 |
| mt38cbh205a | U | Répartiteur hélicoïdal sans fin de 1 m de longueur, constitué de vis sans fin de 300 mm de diamètre et cage métallique. (matériau) | 3 | 441761.9 | 1325285.700 |
| mt38cbh205b | U | Répartiteur hélicoïdal sans fin de 2 m de longueur, constitué de vis sans fin de 300 mm de diamètre et cage métallique. (matériau) | 9 | 686814.72 | 6181332.480 |
| mt38cbh206a | m | Profilé en I pour appui des répartiteurs hélicoïdaux sans fin. (matériau) | 50 | 109190.2 | 5459510.000 |
| mt38cbh207a | U | Ensemble de 2 équerres métalliques de support pour profilé en I. (matériau) | 10 | 66681.04 | 666810.400 |
| mo003 | h | Compagnon professionnel III/CP2 électricien. (main-d'œuvre) | 38.136 | 2446.3 | 93292.097 |
| mo102 | h | Ouvrier professionnel II/OP électricien. (main-d'œuvre) | 38.136 | 1523.45 | 58098.289 |
| % | % | Frais de chantier des unités d'ouvrage | 2 % | 19730610.816 | 394612.216 |
|  |  | Coûts directs |  |  | 20125223.032 |
