# Groupe hydraulique pour circuits de chauffage, avec échangeur pour production d'E.C.S

- Propriété du fichier: CYPE Ingenieros S.A.
- Format: FIEBDC-3/2016
- Logiciel: Générateur de prix de la construction. CYPE Ingenieros, S.A.
- Date: 23/09/2024
- Zone géographique: République du Congo
- Devise: XAF
- Coûts indirects: 3 %
- Frais généraux: 13 %
- Bénéfice: 6 %
- TVA: 18 %

## T Équipements techniques

### TC ECS et chauffage

#### TCE Systèmes de conduction d'eau

**TCE420** U Groupe hydraulique pour circuits de chauffage, avec échangeur pour production d'E.C.S.
Station de décentralisation compacte pour production d'E.C.S. instantanée, débit de 17 l/min, avec connexions pour le circuit de chauffage par radiateurs ou avec ventilo-convecteurs, avec échangeur à plaques en acier inoxydable, bypass avec vanne thermostatique, vanne thermostatique pour le service d'E.C.S., vanne à régulation proportionnelle de débit, pompe de recirculation d'E.C.S. et filtres.
Inclut: Implantation. Mise en place. Connexion et contrôle de son bon fonctionnement.
Critère pour le métré: Nombre d'unités prévues, selon documentation graphique du Projet.
Critère pour le mémoire: On mesurera le nombre d'unités réellement exécutées selon les spécifications du Projet.

| Code | U | Désignation | Quantité | Prix | Montant |
|---|---|---|---|---|---|
| mt38eup255a | U | Station de décentralisation compacte pour production d'E.C.S. instantanée, débit de 17 l/min, avec connexions pour le circuit de chauffage par radiateurs ou avec ventilo-convecteurs, avec échangeur à plaques en acier inoxydable, bypass avec vanne thermostatique, vanne thermostatique pour le service d'E.C.S., vanne à régulation proportionnelle de débit, pompe de recirculation d'E.C.S. et filtres. (matériau) | 1 | 1937917.76 | 1937917.760 |
| mo004 | h | Compagnon professionnel III/CP2 chauffagiste. (main-d'œuvre) | 1.004 | 2446.3 | 2456.085 |
| mo103 | h | Ouvrier professionnel II/OP chauffagiste. (main-d'œuvre) | 1.004 | 1523.45 | 1529.544 |
| % | % | Frais de chantier des unités d'ouvrage | 2 % | 1941903.389 | 38838.068 |
|  |  | Coûts directs |  |  | 1980741.457 |
