# Collecteur de distribution d'eau

- Propriété du fichier: CYPE Ingenieros S.A.
- Format: FIEBDC-3/2016
- Logiciel: Générateur de prix de la construction. CYPE Ingenieros, S.A.
- Date: 10/04/2024
- Zone géographique: République du Congo
- Devise: XAF
- Coûts indirects: 3 %
- Frais généraux: 13 %
- Bénéfice: 6 %
- TVA: 18 %

## T Équipements techniques

### TC ECS et chauffage

#### TCE Systèmes de conduction d'eau

**TCE120** U Collecteur de distribution d'eau.
Collecteur de distribution d'eau formé de tube en acier noir étiré sans soudure, de 3" DN 80 mm de diamètre et 4 mm d'épaisseur, de 2 m de longueur, avec 1 connexion d'entrée et 4 connexions de sortie, avec plaque flexible en mousse élastomérique, à base de caoutchouc synthétique flexible, de structure cellulaire fermée, avec un coefficient élevé de résistance à la diffusion de la vapeur d'eau, de 50 mm d'épaisseur. Comprend le manomètre, les thermomètres, les ancrages, les supports de tuyaux isolés, les accessoires et les pièces spéciales pour les connexions.
Inclut: Implantation. Mise en place et fixation. Connexion. Mise en place de l'isolant.
Critère pour le métré: Nombre d'unités prévues, selon documentation graphique du Projet.
Critère pour le mémoire: On mesurera le nombre d'unités réellement exécutées selon les spécifications du Projet.

| Code | U | Désignation | Quantité | Prix | Montant |
|---|---|---|---|---|---|
| mt08tan330j | U | Matériau auxiliaire pour montage et fixation à l'ouvrage des tuyaux en acier, de 3" DN 80 mm. (matériau) | 2 | 1623.58 | 3247.160 |
| mt08tan020ik | m | Tube en acier noir étiré sans soudure, de 3" DN 80 mm de diamètre et 4 mm d'épaisseur, avec le prix augmenté de 50% pour cause d'accessoires et pièces spéciales. (matériau) | 2 | 14645.87 | 29291.740 |
| mt17coe010j | m² | Plaque flexible en mousse élastomérique, à base de caoutchouc synthétique flexible, de structure cellulaire fermée, avec un coefficient élevé de résistance à la diffusion de la vapeur d'eau, de 50 mm d'épaisseur. (matériau) | 0.664 | 112049.8 | 74401.067 |
| mt17coe110 | l | Adhésif pour coquille élastomérique. (matériau) | 3 | 16252.03 | 48756.090 |
| mt42www040 | U | Manomètre avec bain de glycérine et diamètre de sphère de 100 mm, avec prise verticale, pour montage fileté de 1/2", échelle de pression de 0 à 5 bar. (matériau) | 1 | 37860.55 | 37860.550 |
| mt42www050 | U | Thermomètre bimétallique, diamètre de sphère de 100 mm, avec prise verticale, avec tube plongeur en 1/2", échelle de température de 0 à 120°C. (matériau) | 5 | 47839.5 | 239197.500 |
| mo004 | h | Compagnon professionnel III/CP2 chauffagiste. (main-d'œuvre) | 0.803 | 2446.3 | 1964.379 |
| mo103 | h | Ouvrier professionnel II/OP chauffagiste. (main-d'œuvre) | 0.803 | 1523.45 | 1223.330 |
| % | % | Frais de chantier des unités d'ouvrage | 2 % | 435941.816 | 8718.836 |
|  |  | Coûts directs |  |  | 444660.652 |

Déchets:
- pose: mt08tan020ik; facteur de déchet 0.0332637
- pose: mt17coe010j; facteur de déchet 0.035

## Ressources

**mt08tan020ik** m Tube en acier noir étiré sans soudure
Données techniques: Coût énergétique 86.244 MJ; Émission de CO2 4.375 kg; Code CED 17 04 05; Masse de l'élément 8.59 kg; Volume 0.00409 m3
Déchets:
- emballage: re170201 Bois. (composant de déchet); quantité 0.011 kg; Code CED 17 02 01; Masse de l'élément 1 kg; Volume 0.000909 m3
- emballage: re170203 Plastique. (composant de déchet); quantité 0.003 kg; Code CED 17 02 03; Masse de l'élément 1 kg; Volume 0.001667 m3

**mt17coe010j** m² Plaque flexible en mousse élastomérique
Données techniques: Coût énergétique 317.722 MJ; Émission de CO2 13.882 kg; Code CED 17 02 03; Masse de l'élément 3.5 kg; Volume 0.005833 m3
Déchets:
- emballage: re170203 Plastique; quantité 0.07 kg
