# Groupe hydraulique pour circuit de chauffage

- Propriété du fichier: CYPE Ingenieros S.A.
- Format: FIEBDC-3/2016
- Logiciel: Générateur de prix de la construction. CYPE Ingenieros, S.A.
- Date: 23/09/2024
- Zone géographique: République du Congo
- Devise: XAF
- Coûts indirects: 3 %
- Frais généraux: 13 %
- Bénéfice: 6 %
- TVA: 18 %

## T Équipements techniques

### TC ECS et chauffage

#### TCE Systèmes de conduction d'eau

**TCE390** U Groupe hydraulique pour circuit de chauffage.
Équipement prémonté de départ pour circuit de mélange avec régulation à point fixe de la température, DN 25 mm, avec pompe de circulation électronique, vanne mélangeuse à 3 voies, avec tête thermostatique, thermostat de sécurité, vannes d'isolement à sphère avec thermomètres en départ et en retour, vannes d'isolement en départ et en retour, clapet de non retour en retour et carcasse en polyéthylène expansé de 15 mm d'épaisseur pour isolation thermique.
Inclut: Implantation. Mise en place des composants du groupe. Connexion et contrôle de son bon fonctionnement.
Critère pour le métré: Nombre d'unités prévues, selon documentation graphique du Projet.
Critère pour le mémoire: On mesurera le nombre d'unités réellement exécutées selon les spécifications du Projet.

| Code | U | Désignation | Quantité | Prix | Montant |
|---|---|---|---|---|---|
| mt38alb810a | U | Équipement prémonté de départ pour circuit de mélange avec régulation à point fixe de la température, DN 25 mm, avec pompe de circulation électronique, vanne mélangeuse à 3 voies, avec tête thermostatique, thermostat de sécurité, vannes d'isolement à sphère avec thermomètres en départ et en retour, vannes d'isolement en départ et en retour, clapet de non retour en retour et carcasse en polyéthylène expansé de 15 mm d'épaisseur pour isolation thermique. (matériau) | 1 | 647542.09 | 647542.090 |
| mo011 | h | Compagnon professionnel III/CP2 monteur. (main-d'œuvre) | 0.251 | 2446.3 | 614.021 |
| mo080 | h | Ouvrier professionnel II/OP monteur. (main-d'œuvre) | 0.251 | 1526.36 | 383.116 |
| % | % | Frais de chantier des unités d'ouvrage | 2 % | 648539.227 | 12970.785 |
|  |  | Coûts directs |  |  | 661510.012 |

## Ressources

**mt38alb810a** U Équipement prémonté de départ pour circuit de mélange avec régulation à point fixe de la température
Données techniques: Coût énergétique 1614.716 MJ; Émission de CO2 137.185 kg
Déchets:
- emballage: re150101 Emballages en papier et en carton. (composant de déchet); quantité 1.585 kg; Code CED 15 01 01; Masse de l'élément 1 kg; Volume 0.001333 m3
