# Bloc de sécurité pour chaudière

- Propriété du fichier: CYPE Ingenieros S.A.
- Format: FIEBDC-3/2016
- Logiciel: Générateur de prix de la construction. CYPE Ingenieros, S.A.
- Date: 10/04/2024
- Zone géographique: République du Congo
- Devise: XAF
- Coûts indirects: 3 %
- Frais généraux: 13 %
- Bénéfice: 6 %
- TVA: 18 %

## T Équipements techniques

### TC ECS et chauffage

#### TCE Systèmes de conduction d'eau

**TCE440** U Bloc de sécurité pour chaudière.
Bloc de sécurité pour chaudière, avec corps en laiton, constitué de vanne de sécurité réglée à 3 bar, purgeur d'air automatique avec clapet de non retour, manomètre avec échelle de 0 à 4 bar et connexion femelle de 1" de diamètre. Comprend les éléments de montage et les accessoires nécessaires à son bon fonctionnement.
Inclut: Implantation. Connexion et contrôle de son bon fonctionnement.
Critère pour le métré: Nombre d'unités prévues, selon documentation graphique du Projet.
Critère pour le mémoire: On mesurera le nombre d'unités réellement exécutées selon les spécifications du Projet.

| Code | U | Désignation | Quantité | Prix | Montant |
|---|---|---|---|---|---|
| mt38alb750a | U | Bloc de sécurité pour chaudière, avec corps en laiton, constitué de vanne de sécurité réglée à 3 bar, purgeur d'air automatique avec clapet de non retour, manomètre avec échelle de 0 à 4 bar et connexion femelle de 1" de diamètre. (matériau) | 1 | 61432.41 | 61432.410 |
| mt38www012 | U | Produits complémentaires pour installation de chauffage et d'E.C.S. (matériau) | 0.1 | 1795.26 | 179.526 |
| mo004 | h | Compagnon professionnel III/CP2 chauffagiste. (main-d'œuvre) | 0.126 | 2446.3 | 308.234 |
| mo103 | h | Ouvrier professionnel II/OP chauffagiste. (main-d'œuvre) | 0.126 | 1523.45 | 191.955 |
| % | % | Frais de chantier des unités d'ouvrage | 2 % | 62112.125 | 1242.243 |
|  |  | Coûts directs |  |  | 63354.368 |

## Ressources

**mt38alb750a** U Bloc de sécurité pour chaudière
Données techniques: Coût énergétique 0.039 MJ; Émission de CO2 0.061 kg
Déchets:
- emballage: re150101 Emballages en papier et en carton. (composant de déchet); quantité 0.072 kg; Code CED 15 01 01; Masse de l'élément 1 kg; Volume 0.001333 m3
