# Chaudière à gaz, domestique, conventionnelle, murale, pour chauffage

- Propriété du fichier: CYPE Ingenieros S.A.
- Format: FIEBDC-3/2016
- Logiciel: Générateur de prix de la construction. CYPE Ingenieros, S.A.
- Date: 23/09/2024
- Zone géographique: République du Congo
- Devise: XAF
- Coûts indirects: 3 %
- Frais généraux: 13 %
- Bénéfice: 6 %
- TVA: 18 %

## T Équipements techniques

### TC ECS et chauffage

#### TCG Gaz

**TCG040** U Chaudière à gaz, domestique, conventionnelle, murale, pour chauffage.
Chaudière mural à gaz N, seulement chauffage, chambre de combustion étanche, puissance modulante de 9 à 30 kW, dimensions 850x440x370 mm, allumeur électronique et sécurité par ionisation, sans flamme témoin, panneau de contrôle avec écran digital, vase d'expansion, kit standard d'évacuation des fumées et plan de montage. Totalement montée, connectée et testée.
Inclut: Implantation. Présentation des éléments. Montage de la chaudière et de ses accessoires. Connecté aux réseaux de conduction d'eau, de gaz, d'assainissement et électrique, et au conduit d'évacuation des produits de la combustion. Mise en marche.
Critère pour le métré: Nombre d'unités prévues, selon documentation graphique du Projet.
Critère pour le mémoire: On mesurera le nombre d'unités réellement exécutées selon les spécifications du Projet.

| Code | U | Désignation | Quantité | Prix | Montant |
|---|---|---|---|---|---|
| mt38cmj016a | U | Chaudière mural à gaz N, seulement chauffage, chambre de combustion étanche, puissance modulante de 9 à 30 kW, dimensions 850x440x370 mm, allumeur électronique et sécurité par ionisation, sans flamme témoin, panneau de contrôle avec écran digital, vase d'expansion, kit standard d'évacuation des fumées et plan de montage. (matériau) | 1 | 1376536.06 | 1376536.060 |
| mt38www010 | U | Produits complémentaires pour installation de chauffage. (matériau) | 1 | 1436.21 | 1436.210 |
| mo004 | h | Compagnon professionnel III/CP2 chauffagiste. (main-d'œuvre) | 3.793 | 2446.3 | 9278.816 |
| mo103 | h | Ouvrier professionnel II/OP chauffagiste. (main-d'œuvre) | 3.793 | 1523.45 | 5778.446 |
| % | % | Frais de chantier des unités d'ouvrage | 2 % | 1393029.532 | 27860.591 |
|  |  | Coûts directs |  |  | 1420890.123 |

## Ressources

**mt38cmj016a** U Chaudière mural à gaz N
Données techniques: Coût énergétique 1320.025 MJ; Émission de CO2 105.959 kg
Déchets:
- emballage: re150101 Emballages en papier et en carton. (composant de déchet); quantité 2.229 kg; Code CED 15 01 01; Masse de l'élément 1 kg; Volume 0.001333 m3
- emballage: re170201 Bois. (composant de déchet); quantité 0.613 kg; Code CED 17 02 01; Masse de l'élément 1 kg; Volume 0.000909 m3
