# Chaudière au fioul, domestique, de condensation, sur pied, pour le chauffage et l'E.C.S

- Propriété du fichier: CYPE Ingenieros S.A.
- Format: FIEBDC-3/2016
- Logiciel: Générateur de prix de la construction. CYPE Ingenieros, S.A.
- Date: 10/04/2024
- Zone géographique: République du Congo
- Devise: XAF
- Coûts indirects: 3 %
- Frais généraux: 13 %
- Bénéfice: 6 %
- TVA: 18 %

## T Équipements techniques

### TC ECS et chauffage

#### TCQ Combustibles liquides

**TCQ090** U Chaudière au fioul, domestique, de condensation, sur pied, pour le chauffage et l'E.C.S.
Chaudière sur pied, à condensation avec récupérateur en acier inoxydable, avec corps en fonte de fer gris GL 180 et brûleur pressurisé de fioul à flamme bleue, efficacité énergétique classe A, puissance de chauffage 47 kW, poids 228 kg, dimensions 881x600x787 mm, tableau de régulation et chronothermostat modulant avec sonde de température extérieure, débit massique de gaz d'échappement 0,0144 kg/s, avec contenu de CO2 14%, pression disponible à l'impulsion 50 Pa, contenu d'eau 61 l, kit d'union de chaudière à fioul a circuit de chauffage, kit de sécurité pour chaudière à fioul, kit d'union de chaudière à fioul a vase d'expansion, avec ballon échangeur vertical de sol, pour production d'E.C.S. en combinaison avec chaudière, de 200 l, avec kit de connexion hydraulique pour connecter la chaudière à l'accumulateur. Sans inclure le conduit pour l'évacuation des produits de la combustion. Totalement montée, connectée et testée.
Inclut: Implantation. Présentation des éléments. Montage de la chaudière et de ses accessoires. Connecté aux réseaux de conduction d'eau, de gazole, d'assainissement et électrique, et au conduit d'évacuation des produits de la combustion. Mise en marche.
Critère pour le métré: Nombre d'unités prévues, selon documentation graphique du Projet.
Critère pour le mémoire: On mesurera le nombre d'unités réellement exécutées selon les spécifications du Projet.

| Code | U | Désignation | Quantité | Prix | Montant |
|---|---|---|---|---|---|
| mt38cqj110p | U | Chaudière sur pied, à condensation avec récupérateur en acier inoxydable, avec corps en fonte de fer gris GL 180 et brûleur pressurisé de fioul à flamme bleue, efficacité énergétique classe A, puissance de chauffage 47 kW, poids 228 kg, dimensions 881x600x787 mm, tableau de régulation et chronothermostat modulant avec sonde de température extérieure, débit massique de gaz d'échappement 0,0144 kg/s, avec contenu de CO2 14%, pression disponible à l'impulsion 50 Pa, contenu d'eau 61 l. (matériau) | 1 | 4375943.33 | 4375943.330 |
| mt38cqj519a | U | Kit de sécurité pour chaudière à fioul, composé de manomètre, vanne de sécurité et purgeur d'air. (matériau) | 1 | 79183.74 | 79183.740 |
| mt38cqj530b | U | Kit d'union de chaudière à fioul a vase d'expansion, avec vanne de remplissage et de vidange. (matériau) | 1 | 112524.26 | 112524.260 |
| mt38cqj575e | U | Ballon échangeur vertical de sol, pour production d'E.C.S. en combinaison avec chaudière, de 200 l, en acier émaillé, avec échangeur à un serpentin, efficacité énergétique classe B, avec isolation thermique en mousse rigide de polyuréthane, protection contre la corrosion avec anode de magnésium et contrôle de température par sonde NTC. (matériau) | 1 | 770999.54 | 770999.540 |
| mt38cqj580a | U | Kit de connexion hydraulique pour connecter la chaudière à l'accumulateur. (matériau) | 1 | 300064.69 | 300064.690 |
| mt38www012 | U | Produits complémentaires pour installation de chauffage et d'E.C.S. (matériau) | 1 | 1795.26 | 1795.260 |
| mo004 | h | Compagnon professionnel III/CP2 chauffagiste. (main-d'œuvre) | 5.111 | 2446.3 | 12503.039 |
| mo103 | h | Ouvrier professionnel II/OP chauffagiste. (main-d'œuvre) | 5.111 | 1523.45 | 7786.353 |
| % | % | Frais de chantier des unités d'ouvrage | 2 % | 5660800.212 | 113216.004 |
|  |  | Coûts directs |  |  | 5774016.216 |

## Ressources

**mt38cqj110p** U Chaudière sur pied
Données techniques: Coût énergétique 7557.061 MJ; Émission de CO2 587.515 kg
Déchets:
- emballage: re150101 Emballages en papier et en carton. (composant de déchet); quantité 2.636 kg; Code CED 15 01 01; Masse de l'élément 1 kg; Volume 0.001333 m3
- emballage: re170201 Bois. (composant de déchet); quantité 0.663 kg; Code CED 17 02 01; Masse de l'élément 1 kg; Volume 0.000909 m3

**mt38cqj575e** U Ballon échangeur vertical de sol
Données techniques: Coût énergétique 3357.884 MJ; Émission de CO2 257.962 kg
Déchets:
- emballage: re150101 Emballages en papier et en carton; quantité 2.175 kg
- emballage: re170201 Bois; quantité 0.606 kg

**mt38cqj580a** U Kit de connexion hydraulique pour connecter la chaudière à l'accumulateur
Données techniques: Coût énergétique 86.768 MJ; Émission de CO2 0.979 kg
Déchets:
- emballage: re150101 Emballages en papier et en carton; quantité 2.175 kg
- emballage: re170201 Bois; quantité 0.606 kg
