# Réservoir de combustible liquide, de surface, en tôle d'acier

- Propriété du fichier: CYPE Ingenieros S.A.
- Format: FIEBDC-3/2016
- Logiciel: Générateur de prix de la construction. CYPE Ingenieros, S.A.
- Date: 10/04/2024
- Zone géographique: République du Congo
- Devise: XAF
- Coûts indirects: 3 %
- Frais généraux: 13 %
- Bénéfice: 6 %
- TVA: 18 %

## T Équipements techniques

### TC ECS et chauffage

#### TCQ Combustibles liquides

**TCQ210** U Réservoir de combustible liquide, de surface, en tôle d'acier.
Réservoir homologué de fioul, de surface, placé à l'intérieur du bâtiment, de tôle d'acier, à simple paroi, avec une capacité de 1000 litres, traitement extérieur par soufflage SA 2 1/2 et finition par impression en époxy-polyamide et polyuréthane blanc. Comprend indicateur de niveau, appuis et éléments de protection selon la norme. Totalement monté, connecté et testé. Ne comprend pas l'ouvrage civil, ni la prise de terre.
Inclut: Mise en place du réservoir. Montage des accessoires.
Critère pour le métré: Nombre d'unités prévues, selon documentation graphique du Projet.
Critère pour le mémoire: On mesurera le nombre d'unités réellement exécutées selon les spécifications du Projet.

| Code | U | Désignation | Quantité | Prix | Montant |
|---|---|---|---|---|---|
| mt38dep001ba | U | Réservoir homologué de combustible liquide, apparente, en tôle d'acier, à simple paroi, de 900 mm de diamètre et 1900 mm de longueur, avec une capacité de 1000 litres, selon NF EN 12285-2. Traitement extérieur: sablage SA 2 1/2 et finition via apprêt d'époxy polyamide et polyuréthane blanc. Comprend appuis et éléments de protection selon la norme. (matériau) | 1 | 1363080.17 | 1363080.170 |
| mt38dep006a | U | Indicateur de niveau avec sonde, pour réservoir de combustible liquide en tôle d'acier. (matériau) | 1 | 60410.03 | 60410.030 |
| mq04cag010a | h | Camion grue jusqu'à 6 t de charge maximale. (matériel) | 0.29 | 27029.16 | 7838.456 |
| mo004 | h | Compagnon professionnel III/CP2 chauffagiste. (main-d'œuvre) | 6.368 | 2446.3 | 15578.038 |
| mo103 | h | Ouvrier professionnel II/OP chauffagiste. (main-d'œuvre) | 6.368 | 1523.45 | 9701.330 |
| % | % | Frais de chantier des unités d'ouvrage | 2 % | 1456608.024 | 29132.160 |
|  |  | Coûts directs |  |  | 1485740.184 |

## Ressources

**mt38dep001ba** U Réservoir homologué de combustible liquide
Données techniques: Coût énergétique 1909.186 MJ; Émission de CO2 102.350 kg
Déchets:
- emballage: re150101 Emballages en papier et en carton. (composant de déchet); quantité 4.012 kg; Code CED 15 01 01; Masse de l'élément 1 kg; Volume 0.001333 m3
