# Régulateur de gaz de pétrole liquéfiés (GPL)

- Propriété du fichier: CYPE Ingenieros S.A.
- Format: FIEBDC-3/2016
- Logiciel: Générateur de prix de la construction. CYPE Ingenieros, S.A.
- Date: 23/09/2024
- Zone géographique: République du Congo
- Devise: XAF
- Coûts indirects: 3 %
- Frais généraux: 13 %
- Bénéfice: 6 %
- TVA: 18 %

## T Équipements techniques

### TG Installations de gaz

#### TGE Éléments

**TGE020** U Régulateur de gaz de pétrole liquéfiés (GPL).
Régulateur de pression, de 40 kg/h de débit nominal, de 0,5 à 4 bar de pression d'entrée et 37 mbar de pression de sortie.
Inclut: Montage, connexion et contrôle de son bon fonctionnement.
Critère pour le métré: Nombre d'unités prévues, selon documentation graphique du Projet.
Critère pour le mémoire: On mesurera le nombre d'unités réellement exécutées selon les spécifications du Projet.

| Code | U | Désignation | Quantité | Prix | Montant |
|---|---|---|---|---|---|
| mt43acr040a | U | Régulateur de pression, de 40 kg/h de débit nominal, de 0,5 à 4 bar de pression d'entrée et 37 mbar de pression de sortie. (matériau) | 1 | 121728.62 | 121728.620 |
| mo010 | h | Compagnon professionnel III/CP2 installateur de gaz. (main-d'œuvre) | 0.312 | 2446.3 | 763.246 |
| mo109 | h | Ouvrier professionnel II/OP installateur de gaz. (main-d'œuvre) | 0.312 | 1523.45 | 475.316 |
| % | % | Frais de chantier des unités d'ouvrage | 2 % | 122967.182 | 2459.344 |
|  |  | Coûts directs |  |  | 125426.526 |

## Ressources

**mt43acr040a** U Régulateur de pression
Données techniques: Coût énergétique 109.076 MJ; Émission de CO2 6.860 kg
Déchets:
- emballage: re150101 Emballages en papier et en carton. (composant de déchet); quantité 0.077 kg; Code CED 15 01 01; Masse de l'élément 1 kg; Volume 0.001333 m3
