# Clapet antipollution de gaz

- Propriété du fichier: CYPE Ingenieros S.A.
- Format: FIEBDC-3/2016
- Logiciel: Générateur de prix de la construction. CYPE Ingenieros, S.A.
- Date: 10/04/2024
- Zone géographique: République du Congo
- Devise: XAF
- Coûts indirects: 3 %
- Frais généraux: 13 %
- Bénéfice: 6 %
- TVA: 18 %

## T Équipements techniques

### TG Installations de gaz

#### TGE Éléments

**TGE060** U Clapet antipollution de gaz.
Clapet antipollution d'acier, avec tamis en acier inoxydable avec perforations de 100 µm de diamètre, avec brides de 4", PN=40 bar.
Inclut: Montage, connexion et contrôle de son bon fonctionnement.
Critère pour le métré: Nombre d'unités prévues, selon documentation graphique du Projet.
Critère pour le mémoire: On mesurera le nombre d'unités réellement exécutées selon les spécifications du Projet.

| Code | U | Désignation | Quantité | Prix | Montant |
|---|---|---|---|---|---|
| mt43acf040i | U | Clapet antipollution d'acier, avec tamis en acier inoxydable avec perforations de 100 µm de diamètre, avec brides de 4", PN=40 bar. (matériau) | 1 | 955928.97 | 955928.970 |
| mo010 | h | Compagnon professionnel III/CP2 installateur de gaz. (main-d'œuvre) | 0.312 | 2446.3 | 763.246 |
| mo109 | h | Ouvrier professionnel II/OP installateur de gaz. (main-d'œuvre) | 0.312 | 1523.45 | 475.316 |
| % | % | Frais de chantier des unités d'ouvrage | 2 % | 957167.532 | 19143.351 |
|  |  | Coûts directs |  |  | 976310.883 |

## Ressources

**mt43acf040i** U Clapet antipollution d'acier
Données techniques: Coût énergétique 207.726 MJ; Émission de CO2 19.952 kg
Déchets:
- emballage: re150101 Emballages en papier et en carton. (composant de déchet); quantité 0.086 kg; Code CED 15 01 01; Masse de l'élément 1 kg; Volume 0.001333 m3
