# Colonne sèche

- Propriété du fichier: CYPE Ingenieros S.A.
- Format: FIEBDC-3/2016
- Logiciel: Générateur de prix de la construction. CYPE Ingenieros, S.A.
- Date: 23/09/2024
- Zone géographique: République du Congo
- Devise: XAF
- Coûts indirects: 3 %
- Frais généraux: 13 %
- Bénéfice: 6 %
- TVA: 18 %

## T Équipements techniques

### TI Protections contre les incendies

#### TIC Colonnes sèches

**TIC010** U Colonne sèche.
Colonne sèche constituée des éléments suivants: 1 prise d'alimentation IPF-41 pourvue de connexion double avec vannes incorporés et raccords, de 70 mm (2 1/2") de diamètre avec des couvercles fixés avec des chaînes et robinet de purge de 25 mm de diamètre, située en façade, hébergée dans placard en tôle d'acier, de 590x440x300 mm, de couleur rouge, avec porte en tôle d'acier de couleur blanche, carré de manoeuvre de 8 mm et écriteau "USAGE EXCLUSIF POMPIERS"; 1 bouche de sortie en étage (1 IPF-39 pourvues de connexion double avec vannes incorporés et raccords, de 45 mm (1 1/2") de diamètre avec des couvercles fixés avec des chaînes, situées sur les paliers de l'escalier, hébergées dans placard en acier inoxydable, de 590x350x300 mm, de couleur rouge, avec porte vitrée en acier inoxydable, carré de manoeuvre de 8 mm et écriteau "USAGE EXCLUSIF POMPIERS"), avec des conduites en acier galvanisé de 3" DN 80 mm, non calorifugé. Comprend la vitre en verre incolore, l'impression pour mastics acryliques, silicone neutre oxymique pour le scellement des rencontres, le matériau auxiliaire pour le montage et la fixation à l'ouvrage, la vanne de drainage, les accessoires et les pièces spéciales.
Critère d'évaluation économique: Le prix ne comprend pas les travaux auxiliaires de maçonnerie pour installations.
Inclut: Implantation du parcours de la tuyauterie et de la situation des bouches de sortie et de la prise d'alimentation en façade. Mise en place et fixation des tuyauteries, des bouches de sortie et des prises d'alimentation. Scellement de la rencontre des armoires avec les parements. Mise en place, ajustement et fixation de la vitre. Montage, connexion et contrôle de son bon fonctionnement.
Critère pour le métré: Nombre d'unités prévues, selon documentation graphique du Projet.
Critère pour le mémoire: On mesurera le nombre d'unités réellement exécutées selon les spécifications du Projet.

| Code | U | Désignation | Quantité | Prix | Montant |
|---|---|---|---|---|---|
| mt41osc011a | U | Prise double en aluminium, avec connexion femelle filetée de 80 mm (3") et deux sorties de 70 mm (2 1/2"), équipées avec des vannes à sphère de 1/4 de tour, raccords de connexion et bouchons avec dispositifs de purge d'air. (matériau) | 1 | 166368.39 | 166368.390 |
| mt41osc031a | U | Placard en tôle d'acier, de 590x440x300 mm, de couleur rouge, avec porte en tôle d'acier de couleur blanche, carré de manoeuvre de 8 mm et écriteau "USAGE EXCLUSIF POMPIERS". (matériau) | 1 | 55931.2 | 55931.200 |
| mt41osc010a | U | Prise double en aluminium, avec connexion femelle filetée de 70 mm (2 1/2") et deux sorties de 45 mm (1 1/2"), équipée de vannes à sphère de 1/4 de tour, raccords de connexion et bouchons avec dispositifs de purge d'air. (matériau) | 1 | 87387.73 | 87387.730 |
| mt41osc030a | U | Placard en acier inoxydable, de 590x350x300 mm, de couleur rouge, avec porte en acier inoxydable à vitrer, carré de manoeuvre de 8 mm et écriteau "USAGE EXCLUSIF POMPIERS". (matériau) | 1 | 48949.35 | 48949.350 |
| mt08tag400i | U | Matériau auxiliaire pour montage et fixation à l'ouvrage des tuyaux en acier galvanisé, de 3" DN 80 mm. (matériau) | 1 | 1623.58 | 1623.580 |
| mt08tag010fd | m | Tube en acier galvanisé, avec soudure longitudinale par résistance électrique, série M, de 3" DN 80 mm de diamètre et 4 mm d'épaisseur, selon NF EN 10255, avec le prix augmenté de 15% pour cause d'accessoires et pièces spéciales. (matériau) | 8 | 22024.33 | 176194.640 |
| mt37sve010d | U | Vanne à sphère en laiton nickelé à visser de 1". (matériau) | 1 | 10629.73 | 10629.730 |
| mt21vtt010n | m² | Vitre en verre trempé de silicate sodo-calcique, incolore, de 5 mm d'épaisseur, classement des prestations 1C3, selon NF EN 12600. Selon NF EN 12150-1. (matériau) | 0.236 | 28811.51 | 6799.516 |
| mt22www070a | l | Impression transparente à base de polyuréthane, pour mastics acryliques sur surfaces poreuses. (matériau) | 0.008 | 19833.34 | 158.667 |
| mt22www050a | U | Cartouche de 300 ml de silicone neutre oxymique, à élasticité permanente et séchage rapide, couleur blanche, intervalle de température de travail de -60 à 150°C, avec résistance aux rayons UV, dureté Shore A approchée de 22, selon NF EN ISO 868 et élongation à la rupture >= 800%, selon NF EN ISO 8339. (matériau) | 0.039 | 4043.61 | 157.701 |
| mo008 | h | Compagnon professionnel III/CP2 plombier. (main-d'œuvre) | 12.177 | 2446.3 | 29788.595 |
| mo107 | h | Ouvrier professionnel II/OP plombier. (main-d'œuvre) | 12.672 | 1523.45 | 19305.158 |
| % | % | Frais de chantier des unités d'ouvrage | 2 % | 603294.257 | 12065.885 |
|  |  | Coûts directs |  |  | 615360.142 |

Déchets:
- pose: mt08tag010fd; facteur de déchet 0.0301608
- pose: mt21vtt010n; facteur de déchet 0.011
- pose: mt22www070a Impression transparente à base de polyuréthane, pour mastics acryliques sur surfaces poreuses; facteur de déchet 0.03
- pose: mt22www050a; facteur de déchet 0.06

## Ressources

**mt41osc031a** U Placard en tôle d'acier
Données techniques: Coût énergétique 0.019 MJ; Émission de CO2 0.030 kg
Déchets:
- emballage: re150101 Emballages en papier et en carton. (composant de déchet); quantité 0.035 kg; Code CED 15 01 01; Masse de l'élément 1 kg; Volume 0.001333 m3

**mt41osc030a** U Placard en acier inoxydable
Données techniques: Coût énergétique 0.018 MJ; Émission de CO2 0.029 kg
Déchets:
- emballage: re150101 Emballages en papier et en carton; quantité 0.034 kg

**mt08tag010fd** m Tube en acier galvanisé
Données techniques: Coût énergétique 211.657 MJ; Émission de CO2 21.395 kg; Code CED 17 04 05; Masse de l'élément 8.36 kg; Volume 0.003981 m3
Déchets:
- emballage: re170201 Bois. (composant de déchet); quantité 0.011 kg; Code CED 17 02 01; Masse de l'élément 1 kg; Volume 0.000909 m3
- emballage: re170203 Plastique. (composant de déchet); quantité 0.003 kg; Code CED 17 02 03; Masse de l'élément 1 kg; Volume 0.001667 m3

**mt37sve010d** U Vanne à sphère en laiton nickelé à visser de 1"
Données techniques: Coût énergétique 843.399 MJ; Émission de CO2 56.701 kg
Déchets:
- emballage: re150101 Emballages en papier et en carton; quantité 0.072 kg

**mt21vtt010n** m² Vitre en verre trempé de silicate sodo-calcique
Données techniques: Coût énergétique 187.687 MJ; Émission de CO2 14.030 kg; Code CED 17 02 02; Masse de l'élément 12.5 kg; Volume 0.0125 m3
Déchets:
- emballage: re170604 Matériaux d'isolation distincts de ceux spécifiés dans les codes 17 06 01 et 17 06 03. (composant de déchet); quantité 0.013 kg; Code CED 17 06 04; Masse de l'élément 1 kg; Volume 0.001667 m3

**mt22www070a** l Impression transparente à base de polyuréthane, pour mastics acryliques sur surfaces poreuses
Données techniques: Coût énergétique 149.135 MJ; Émission de CO2 7.243 kg; Code CED 17 09 04; Masse de l'élément 1.03 kg; Volume 0.000687 m3
Déchets:
- emballage: re150104 Emballages métalliques. (composant de déchet); quantité 0.064 kg; Code CED 15 01 04; Masse de l'élément 1 kg; Volume 0.001667 m3

**mt22www050a** U Cartouche de 300 ml de silicone neutre oxymique
Données techniques: Coût énergétique 61.288 MJ; Émission de CO2 2.605 kg; Code CED 17 09 04; Masse de l'élément 0.3 kg; Volume 0.0002 m3
Déchets:
- emballage: re170203 Plastique; quantité 0.1 kg
