# Démontage d'une prise d'incendie intérieure, de colonne sèche

- Propriété du fichier: CYPE Ingenieros S.A.
- Format: FIEBDC-3/2016
- Logiciel: Générateur de prix de la construction. CYPE Ingenieros, S.A.
- Date: 23/09/2024
- Zone géographique: République du Congo
- Devise: XAF
- Coûts indirects: 3 %
- Frais généraux: 13 %
- Bénéfice: 6 %
- TVA: 18 %

## T Équipements techniques

### TI Protections contre les incendies

#### TID Dépose

**TID050** U Démontage d'une prise d'incendie intérieure, de colonne sèche.
Démontage d'une prise d'incendie d'une colonne sèche avec cadre et porte, située en étage de bâtiment, avec des moyens manuels, sans détériorer les éléments constructifs auxquels elle est fixée, et chargement manuel dans le camion ou la benne.
Inclut: Démontage de l'élément. Obturation des conduites connectées à l'élément. Retrait et stockage du matériau démonté. Nettoyage des restes d'ouvrage. Chargement manuel du matériau démonté et des restes d'ouvrage dans le camion ou la benne.
Critère pour le métré: Nombre d'unités prévues, selon documentation graphique du Projet.
Critère pour le mémoire: On mesurera le nombre d'unités réellement démontées selon les spécifications du Projet.

| Code | U | Désignation | Quantité | Prix | Montant |
|---|---|---|---|---|---|
| mo008 | h | Compagnon professionnel III/CP2 plombier. (main-d'œuvre) | 1.419 | 2446.3 | 3471.300 |
| mo107 | h | Ouvrier professionnel II/OP plombier. (main-d'œuvre) | 1.419 | 1523.45 | 2161.776 |
| % | % | Frais de chantier des unités d'ouvrage | 2 % | 5633.076 | 112.662 |
|  |  | Coûts directs |  |  | 5745.738 |

Déchets:
- démolition: ruo170402 Aluminium. (composant de déchet); quantité 1.4 kg; Code CED 17 04 02; Masse de l'élément 1 kg; Volume 0.000667 m3
- démolition: ruo170405 Fer et acier. (composant de déchet); quantité 0.441 kg; Code CED 17 04 05; Masse de l'élément 1 kg; Volume 0.000476 m3
- démolition: ruo170202 Verre. (composant de déchet); quantité 1.875 kg; Code CED 17 02 02; Masse de l'élément 1 kg; Volume 0.001 m3
