# Démontage d'une connexion en acier galvanisé, de colonne sèche

- Propriété du fichier: CYPE Ingenieros S.A.
- Format: FIEBDC-3/2016
- Logiciel: Générateur de prix de la construction. CYPE Ingenieros, S.A.
- Date: 10/04/2024
- Zone géographique: République du Congo
- Devise: XAF
- Coûts indirects: 3 %
- Frais généraux: 13 %
- Bénéfice: 6 %
- TVA: 18 %

## T Équipements techniques

### TI Protections contre les incendies

#### TID Dépose

**TID060** m Démontage d'une connexion en acier galvanisé, de colonne sèche.
Démontage d'un réseau de distribution d'eau pour le stockage d'une colonne sèche, constitué d'une tuyauterie d'acier, avec des moyens manuels, sans détériorer les éléments constructifs auxquels il peut être soumis, et chargement manuel dans le camion ou la benne.
Critère d'évaluation économique: Le prix comprend le démontage des accessoires et des éléments de fixation.
Inclut: Démontage de l'élément. Obturation des conduites connectées à l'élément. Retrait et stockage du matériau démonté. Nettoyage des restes d'ouvrage. Chargement manuel du matériau démonté et des restes d'ouvrage dans le camion ou la benne.
Critère pour le métré: Longueur mesurée selon documentation graphique du Projet.
Critère pour le mémoire: On mesurera la longueur réellement démontée selon les spécifications du Projet.

| Code | U | Désignation | Quantité | Prix | Montant |
|---|---|---|---|---|---|
| mo008 | h | Compagnon professionnel III/CP2 plombier. (main-d'œuvre) | 0.142 | 2446.3 | 347.375 |
| mo107 | h | Ouvrier professionnel II/OP plombier. (main-d'œuvre) | 0.142 | 1523.45 | 216.330 |
| % | % | Frais de chantier des unités d'ouvrage | 2 % | 563.705 | 11.274 |
|  |  | Coûts directs |  |  | 574.979 |

Déchets:
- démolition: ruo170407 Métaux mélangés. (composant de déchet); quantité 7.436 kg; Code CED 17 04 07; Masse de l'élément 1 kg; Volume 0.000667 m3
- démolition: ruo170202 Verre. (composant de déchet); quantité 0.462 kg; Code CED 17 02 02; Masse de l'élément 1 kg; Volume 0.001 m3
