# Réservoir

- Propriété du fichier: CYPE Ingenieros S.A.
- Format: FIEBDC-3/2016
- Logiciel: Générateur de prix de la construction. CYPE Ingenieros, S.A.
- Date: 23/09/2024
- Zone géographique: République du Congo
- Devise: XAF
- Coûts indirects: 3 %
- Frais généraux: 13 %
- Bénéfice: 6 %
- TVA: 18 %

## T Équipements techniques

### TI Protections contre les incendies

#### TIP Systèmes d'approvisionnement en eau

**TIP020** U Réservoir.
Réservoir pour l'eau contre les incendies de 12 m³ de capacité, préfabriqué de polyester, placé en surface, en position verticale. Comprend, vanne à flotteur de 1 1/2" de diamètre à connecter avec l'arrivée, interrupteurs de niveau, vanne à sphère de 50 mm de diamètre pour la vidange et la vanne papillon de 1 1/2" de diamètre pour connecter au surpresseur.
Inclut: Implantation. Mise en place du réservoir. Montage, connexion et contrôle de son bon fonctionnement.
Critère pour le métré: Nombre d'unités prévues, selon documentation graphique du Projet.
Critère pour le mémoire: On mesurera le nombre d'unités réellement exécutées selon les spécifications du Projet.

| Code | U | Désignation | Quantité | Prix | Montant |
|---|---|---|---|---|---|
| mt41aco100a | U | Réservoir en polyester, de 12 m³, 2450 mm de diamètre, placé en surface, en position verticale, pour réserve d'eau contre les incendies. (matériau) | 1 | 1451802.13 | 1451802.130 |
| mt37vfl010e | U | Vanne à flotteur de 1 1/2" de diamètre, pour une pression maximum de 8 bar, avec corps en laiton, flotteur sphérique fileté en laiton et obturateur en caoutchouc. (matériau) | 1 | 151022.4 | 151022.400 |
| mt37inl010 | U | Interrupteur de niveau de 10 A, avec flotteur, contrepoids et câble. (matériau) | 2 | 13118.69 | 26237.380 |
| mt37sve010f | U | Vanne à sphère en laiton nickelé à visser de 1 1/2". (matériau) | 1 | 24254.1 | 24254.100 |
| mt37svm010a | U | Vanne papillon de fonte de fer, DN 32 mm. (matériau) | 1 | 32586.84 | 32586.840 |
| mo008 | h | Compagnon professionnel III/CP2 plombier. (main-d'œuvre) | 7.532 | 2446.3 | 18425.532 |
| mo107 | h | Ouvrier professionnel II/OP plombier. (main-d'œuvre) | 7.532 | 1523.45 | 11474.625 |
| % | % | Frais de chantier des unités d'ouvrage | 2 % | 1715803.007 | 34316.060 |
|  |  | Coûts directs |  |  | 1750119.067 |

## Ressources

**mt37vfl010e** U Vanne à flotteur de 1 1/2" de diamètre
Données techniques: Coût énergétique 562.284 MJ; Émission de CO2 37.829 kg
Déchets:
- emballage: re150101 Emballages en papier et en carton. (composant de déchet); quantité 0.081 kg; Code CED 15 01 01; Masse de l'élément 1 kg; Volume 0.001333 m3

**mt37inl010** U Interrupteur de niveau de 10 A, avec flotteur, contrepoids et câble
Données techniques: Coût énergétique 66.593 MJ; Émission de CO2 2.833 kg
Déchets:
- emballage: re150101 Emballages en papier et en carton; quantité 0.072 kg

**mt37sve010f** U Vanne à sphère en laiton nickelé à visser de 1 1/2"
Données techniques: Coût énergétique 1546.199 MJ; Émission de CO2 103.901 kg
Déchets:
- emballage: re150101 Emballages en papier et en carton; quantité 0.072 kg

**mt37svm010a** U Vanne papillon de fonte de fer, DN 32 mm
Données techniques: Coût énergétique 72.729 MJ; Émission de CO2 4.591 kg
Déchets:
- emballage: re150101 Emballages en papier et en carton; quantité 0.072 kg
