# Garde-moteur modulaire

- Propriété du fichier: CYPE Ingenieros S.A.
- Format: FIEBDC-3/2016
- Logiciel: Générateur de prix de la construction. CYPE Ingenieros, S.A.
- Date: 23/09/2024
- Zone géographique: République du Congo
- Devise: XAF
- Coûts indirects: 3 %
- Frais généraux: 13 %
- Bénéfice: 6 %
- TVA: 18 %

## T Équipements techniques

### TL Installations électriques

#### TLA Appareils modulaires de protection et commande

**TLA060** U Garde-moteur modulaire.
Garde-moteur, de 5 modules, tripolaire (3P), pour protection face aux surcharges et courts-circuits avec commande manuelle locale, de 2,5 A d'intensité nominale réglable. Totalement monté, connecté et testé.
Inclut: Montage et connexion de l'élément.
Critère pour le métré: Nombre d'unités prévues, selon documentation graphique du Projet.
Critère pour le mémoire: On mesurera le nombre d'unités réellement exécutées selon les spécifications du Projet.

| Code | U | Désignation | Quantité | Prix | Montant |
|---|---|---|---|---|---|
| mt35cgm020y | U | Garde-moteur, de 5 modules, tripolaire (3P), pour protection face aux surcharges et courts-circuits avec commande manuelle locale, de 2,5 A d'intensité nominale réglable, y compris les accessoires de montage. Selon CEI 60947-2 et CEI 60947-4-1. (matériau) | 1 | 60531 | 60531.000 |
| mo003 | h | Compagnon professionnel III/CP2 électricien. (main-d'œuvre) | 0.424 | 2446.3 | 1037.231 |
| % | % | Frais de chantier des unités d'ouvrage | 2 % | 61568.231 | 1231.365 |
|  |  | Coûts directs |  |  | 62799.596 |

## Ressources

**mt35cgm020y** U Garde-moteur, de 5 modules
Données techniques: Coût énergétique 32.892 MJ; Émission de CO2 1.759 kg
Déchets:
- emballage: re150101 Emballages en papier et en carton. (composant de déchet); quantité 0.034 kg; Code CED 15 01 01; Masse de l'élément 1 kg; Volume 0.001333 m3
