# Plaque de finition d'appareillages encastrés, antivandalisme

- Propriété du fichier: CYPE Ingenieros S.A.
- Format: FIEBDC-3/2016
- Logiciel: Générateur de prix de la construction. CYPE Ingenieros, S.A.
- Date: 23/09/2024
- Zone géographique: République du Congo
- Devise: XAF
- Coûts indirects: 3 %
- Frais généraux: 13 %
- Bénéfice: 6 %
- TVA: 18 %

## T Équipements techniques

### TL Installations électriques

#### TLL Appareillage

**TLL370** U Plaque de finition d'appareillages encastrés, antivandalisme.
Plaque de finition antivandalisme, avec degrés de protection IP40 et IK07, 3 postes, gamme moyenne, de couleur.
Inclut: Implantation. Montage.
Critère pour le métré: Nombre d'unités prévues, selon documentation graphique du Projet.
Critère pour le mémoire: On mesurera le nombre d'unités réellement exécutées selon les spécifications du Projet.

| Code | U | Désignation | Quantité | Prix | Montant |
|---|---|---|---|---|---|
| mt33gmg960f | U | Plaque de finition antivandalisme, avec degrés de protection IP40 et IK07, selon IEC 60439, 3 postes, gamme moyenne, de couleur. (matériau) | 1 | 22231.89 | 22231.890 |
| mo003 | h | Compagnon professionnel III/CP2 électricien. (main-d'œuvre) | 0.05 | 2446.3 | 122.315 |
| % | % | Frais de chantier des unités d'ouvrage | 2 % | 22354.205 | 447.084 |
|  |  | Coûts directs |  |  | 22801.289 |
