# Accessoire pour tube en acier noir

- Propriété du fichier: CYPE Ingenieros S.A.
- Format: FIEBDC-3/2016
- Logiciel: Générateur de prix de la construction. CYPE Ingenieros, S.A.
- Date: 10/04/2024
- Zone géographique: République du Congo
- Devise: XAF
- Coûts indirects: 3 %
- Frais généraux: 13 %
- Bénéfice: 6 %
- TVA: 18 %

## T Équipements techniques

### TM Matériels pour installations

#### TMA En acier

**TMA020** U Accessoire pour tube en acier noir.
Manchon en fonte malléable, classe A, avec filet, de 1/8" de diamètre, aux deux extrémités, finition couleur noire.
Inclut: Implantation. Mise en place.
Critère pour le métré: Nombre d'unités prévues, selon documentation graphique du Projet.
Critère pour le mémoire: On mesurera le nombre d'unités réellement exécutées selon les spécifications du Projet.

| Code | U | Désignation | Quantité | Prix | Montant |
|---|---|---|---|---|---|
| mt08afm010aa | U | Manchon en fonte malléable, classe A, avec filet, de 1/8" de diamètre, aux deux extrémités, finition couleur noire, selon NF EN 10242. (matériau) | 1 | 954.47 | 954.470 |
| mo008 | h | Compagnon professionnel III/CP2 plombier. (main-d'œuvre) | 0.195 | 2446.3 | 477.029 |
| mo107 | h | Ouvrier professionnel II/OP plombier. (main-d'œuvre) | 0.195 | 1523.45 | 297.073 |
| % | % | Frais de chantier des unités d'ouvrage | 2 % | 1728.572 | 34.571 |
|  |  | Coûts directs |  |  | 1763.143 |

## Ressources

**mt08afm010aa** U Manchon en fonte malléable
Données techniques: Coût énergétique 0.281 MJ; Émission de CO2 0.076 kg
Déchets:
- emballage: re150101 Emballages en papier et en carton. (composant de déchet); quantité 0.072 kg; Code CED 15 01 01; Masse de l'élément 1 kg; Volume 0.001333 m3
