# Tuyauterie en acier noir, sans soudure

- Propriété du fichier: CYPE Ingenieros S.A.
- Format: FIEBDC-3/2016
- Logiciel: Générateur de prix de la construction. CYPE Ingenieros, S.A.
- Date: 10/04/2024
- Zone géographique: République du Congo
- Devise: XAF
- Coûts indirects: 3 %
- Frais généraux: 13 %
- Bénéfice: 6 %
- TVA: 18 %

## T Équipements techniques

### TN Canalisations pour fluides

#### TNA En acier

**TNA020** m Tuyauterie en acier noir, sans soudure.
Tuyauterie constituée de tube en acier noir étiré sans soudure, série M, de 1" DN 25 mm de diamètre et 3,2 mm d'épaisseur. Installation en surface. Comprend le matériau auxiliaire pour le montage et la fixation à l'ouvrage, les accessoires et les pièces spéciales.
Inclut: Implantation. Mise en place et fixation des tuyaux, des accessoires et des pièces spéciales.
Critère pour le métré: Longueur mesurée selon documentation graphique du Projet.
Critère pour le mémoire: On mesurera la longueur réellement exécutée selon les spécifications du Projet.

| Code | U | Désignation | Quantité | Prix | Montant |
|---|---|---|---|---|---|
| mt08tan330d | U | Matériau auxiliaire pour montage et fixation à l'ouvrage des tuyaux en acier, de 1" DN 25 mm. (matériau) | 1 | 468.48 | 468.480 |
| mt08tan015dg | m | Tube en acier noir étiré sans soudure, série M, de 1" DN 25 mm de diamètre et 3,2 mm d'épaisseur, selon NF EN 10255, avec le prix augmenté de 30% pour cause d'accessoires et pièces spéciales. (matériau) | 1 | 8389.94 | 8389.940 |
| mo008 | h | Compagnon professionnel III/CP2 plombier. (main-d'œuvre) | 0.287 | 2446.3 | 702.088 |
| mo107 | h | Ouvrier professionnel II/OP plombier. (main-d'œuvre) | 0.287 | 1523.45 | 437.230 |
| % | % | Frais de chantier des unités d'ouvrage | 2 % | 9997.738 | 199.955 |
|  |  | Coûts directs |  |  | 10197.693 |

Déchets:
- pose: mt08tan015dg; facteur de déchet 0.0345315

## Ressources

**mt08tan015dg** m Tube en acier noir étiré sans soudure
Données techniques: Coût énergétique 25.480 MJ; Émission de CO2 1.223 kg; Code CED 17 04 05; Masse de l'élément 2.41 kg; Volume 0.001148 m3
Déchets:
- emballage: re170201 Bois. (composant de déchet); quantité 0.011 kg; Code CED 17 02 01; Masse de l'élément 1 kg; Volume 0.000909 m3
- emballage: re170203 Plastique. (composant de déchet); quantité 0.003 kg; Code CED 17 02 03; Masse de l'élément 1 kg; Volume 0.001667 m3
