# Adoucisseur d'eau

- Propriété du fichier: CYPE Ingenieros S.A.
- Format: FIEBDC-3/2016
- Logiciel: Générateur de prix de la construction. CYPE Ingenieros, S.A.
- Date: 10/04/2024
- Zone géographique: République du Congo
- Devise: XAF
- Coûts indirects: 3 %
- Frais généraux: 13 %
- Bénéfice: 6 %
- TVA: 18 %

## T Équipements techniques

### TP Installations de distribution de l'eau

#### TPE Systèmes de traitement des eaux

**TPE010** U Adoucisseur d'eau.
Adoucisseur d'eau bibloc avec commande volumétrique de cinq cycles, filet de 1", pression de travail de 1,5 à 6 bar, débit de 4,8 m³/h, de 970x630x1560 mm, formé d'une bouteille de polyester renforcé et d'un réservoir de sel. Comprend les tubes entre les différents éléments et accessoires, les vannes de passage à sphère en laiton nickelé, le filtre à cartouche, l'électrovanne, la tuyauterie d'évacuation et le robinet pour la vidange. Totalement monté, connecté et testé.
Inclut: Implantation. Mise en place et fixation du adoucisseur d'eau. Mise en place et fixation des tuyauteries et des accessoires. Connexion.
Critère pour le métré: Nombre d'unités prévues, selon documentation graphique du Projet.
Critère pour le mémoire: On mesurera le nombre d'unités réellement exécutées selon les spécifications du Projet.

| Code | U | Désignation | Quantité | Prix | Montant |
|---|---|---|---|---|---|
| mt37sve010d | U | Vanne à sphère en laiton nickelé à visser de 1". (matériau) | 2 | 10629.73 | 21259.460 |
| mt37eqt010lg | U | Filtre à cartouche formé de la tête, du vase et de la cartouche de toile filtrante, filet de 1", débit de 5,5 m³/h. (matériau) | 1 | 94929.49 | 94929.490 |
| mt37eqt110oo | U | Adoucisseur d'eau bibloc avec commande volumétrique de cinq cycles, filet de 1", pression de travail de 1,5 à 6 bar, débit de 4,8 m³/h, de 970x630x1560 mm, formé d'une bouteille de polyester renforcé et d'un réservoir de sel, y compris électrovanne pour le bypass. (matériau) | 1 | 700891.85 | 700891.850 |
| mt36tie010aa | m | Tube en PVC, série B, de 32 mm de diamètre et 3 mm d'épaisseur, avec extrémité évasée, selon NF EN 1329-1. (matériau) | 0.5 | 1154.09 | 577.045 |
| mt37sve010b | U | Vanne à sphère en laiton nickelé à visser de 1/2". (matériau) | 1 | 4326.55 | 4326.550 |
| mt37www010 | U | Produits complémentaires pour installations de plomberie. (matériau) | 1 | 1224.41 | 1224.410 |
| mo008 | h | Compagnon professionnel III/CP2 plombier. (main-d'œuvre) | 9.971 | 2446.3 | 24392.057 |
| mo107 | h | Ouvrier professionnel II/OP plombier. (main-d'œuvre) | 9.971 | 1523.45 | 15190.320 |
| % | % | Frais de chantier des unités d'ouvrage | 4 % | 862791.182 | 34511.647 |
|  |  | Coûts directs |  |  | 897302.829 |

Déchets:
- pose: mt36tie010aa Tube en PVC, série B, de 32 mm de diamètre et 3 mm d'épaisseur, avec extrémité évasée, selon NF EN 1329-1; facteur de déchet 0.08

## Ressources

**mt37sve010d** U Vanne à sphère en laiton nickelé à visser de 1"
Données techniques: Coût énergétique 843.399 MJ; Émission de CO2 56.701 kg
Déchets:
- emballage: re150101 Emballages en papier et en carton. (composant de déchet); quantité 0.072 kg; Code CED 15 01 01; Masse de l'élément 1 kg; Volume 0.001333 m3

**mt36tie010aa** m Tube en PVC, série B, de 32 mm de diamètre et 3 mm d'épaisseur, avec extrémité évasée, selon NF EN 1329-1
Données techniques: Coût énergétique 23.689 MJ; Émission de CO2 1.931 kg; Code CED 17 02 03; Masse de l'élément 0.41 kg; Volume 0.000683 m3
Déchets:
- emballage: re170201 Bois. (composant de déchet); quantité 0.04 kg; Code CED 17 02 01; Masse de l'élément 1 kg; Volume 0.000909 m3
- emballage: re170203 Plastique. (composant de déchet); quantité 0.001 kg; Code CED 17 02 03; Masse de l'élément 1 kg; Volume 0.001667 m3

**mt37sve010b** U Vanne à sphère en laiton nickelé à visser de 1/2"
Données techniques: Coût énergétique 509.569 MJ; Émission de CO2 34.281 kg
Déchets:
- emballage: re150101 Emballages en papier et en carton; quantité 0.072 kg
