# Terminal d'aération

- Propriété du fichier: CYPE Ingenieros S.A.
- Format: FIEBDC-3/2016
- Logiciel: Générateur de prix de la construction. CYPE Ingenieros, S.A.
- Date: 10/04/2024
- Zone géographique: République du Congo
- Devise: XAF
- Coûts indirects: 3 %
- Frais généraux: 13 %
- Bénéfice: 6 %
- TVA: 18 %

## T Équipements techniques

### TQ Installations d'évacuation des eaux usées

#### TQN Colonnes et descentes

**TQN120** U Terminal d'aération.
Chapeau de ventilation en PVC, de 200 mm de diamètre, pour conduite de ventilation, connecté à l'extrémité supérieure de la colonne avec assemblage collée avec adhésif. Comprend le liquide nettoyeur et l'adhésif pour les tubes et les accessoires de PVC.
Inclut: Implantation. Montage et connexion.
Critère pour le métré: Nombre d'unités prévues, selon documentation graphique du Projet.
Critère pour le mémoire: On mesurera le nombre d'unités réellement exécutées selon les spécifications du Projet.

| Code | U | Désignation | Quantité | Prix | Montant |
|---|---|---|---|---|---|
| mt36vpj030f | U | Chapeau de ventilation en PVC, de 200 mm de diamètre, pour conduite de ventilation. (matériau) | 1 | 45293.01 | 45293.010 |
| mt11var009 | l | Liquide nettoyeur pour collage par adhésif de tubes et accessoires en PVC. (matériau) | 0.013 | 32143.68 | 417.868 |
| mt11var010 | l | Adhésif pour tubes et accessoires en PVC. (matériau) | 0.006 | 40966.1 | 245.797 |
| mo008 | h | Compagnon professionnel III/CP2 plombier. (main-d'œuvre) | 0.189 | 2446.3 | 462.351 |
| mo107 | h | Ouvrier professionnel II/OP plombier. (main-d'œuvre) | 0.189 | 1523.45 | 287.932 |
| % | % | Frais de chantier des unités d'ouvrage | 2 % | 46706.958 | 934.139 |
|  |  | Coûts directs |  |  | 47641.097 |

Déchets:
- pose: mt36vpj030f Chapeau de ventilation en PVC, de 200 mm de diamètre, pour conduite de ventilation; facteur de déchet 0.0211579
- pose: mt11var009 Liquide nettoyeur pour collage par adhésif de tubes et accessoires en PVC; facteur de déchet 0.0275

## Ressources

**mt36vpj030f** U Chapeau de ventilation en PVC, de 200 mm de diamètre, pour conduite de ventilation
Données techniques: Coût énergétique 55.243 MJ; Émission de CO2 2.775 kg; Code CED 17 02 03; Masse de l'élément 0.57 kg; Volume 0.00095 m3
Déchets:
- emballage: re150101 Emballages en papier et en carton. (composant de déchet); quantité 0.039 kg; Code CED 15 01 01; Masse de l'élément 1 kg; Volume 0.001333 m3

**mt11var009** l Liquide nettoyeur pour collage par adhésif de tubes et accessoires en PVC
Données techniques: Coût énergétique 3.819 MJ; Émission de CO2 0.202 kg; Code CED 20 01 30; Masse de l'élément 1 kg; Volume 0.001 m3
Déchets:
- emballage: re170203 Plastique. (composant de déchet); quantité 0.032 kg; Code CED 17 02 03; Masse de l'élément 1 kg; Volume 0.001667 m3
