# Clapet d'aération

- Propriété du fichier: CYPE Ingenieros S.A.
- Format: FIEBDC-3/2016
- Logiciel: Générateur de prix de la construction. CYPE Ingenieros, S.A.
- Date: 23/09/2024
- Zone géographique: République du Congo
- Devise: XAF
- Coûts indirects: 3 %
- Frais généraux: 13 %
- Bénéfice: 6 %
- TVA: 18 %

## T Équipements techniques

### TQ Installations d'évacuation des eaux usées

#### TQN Colonnes et descentes

**TQN110** U Clapet d'aération.
Clapet d'aération en PVC, de 75 mm de diamètre, pour conduite de ventilation primaire ou secondaire, connectée à l'extrémité supérieure de la colonne avec assemblage collée avec adhésif. Comprend le liquide nettoyeur et l'adhésif pour les tubes et les accessoires de PVC.
Inclut: Implantation. Montage et connexion.
Critère pour le métré: Nombre d'unités prévues, selon documentation graphique du Projet.
Critère pour le mémoire: On mesurera le nombre d'unités réellement exécutées selon les spécifications du Projet.

| Code | U | Désignation | Quantité | Prix | Montant |
|---|---|---|---|---|---|
| mt36vpq010a | U | Clapet d'aération en PVC, de 75 mm de diamètre, pour conduite de ventilation primaire ou secondaire. (matériau) | 1 | 54528.42 | 54528.420 |
| mt36tiq012a | l | Liquide nettoyeur pour collage par adhésif de tubes et accessoires en PVC. (matériau) | 0.007 | 31340.09 | 219.381 |
| mt36tiq013a | kg | Adhésif pour tubes et accessoires en PVC. (matériau) | 0.004 | 39941.94 | 159.768 |
| mo008 | h | Compagnon professionnel III/CP2 plombier. (main-d'œuvre) | 0.252 | 2446.3 | 616.468 |
| mo107 | h | Ouvrier professionnel II/OP plombier. (main-d'œuvre) | 0.252 | 1523.45 | 383.909 |
| % | % | Frais de chantier des unités d'ouvrage | 2 % | 55907.946 | 1118.159 |
|  |  | Coûts directs |  |  | 57026.105 |

Déchets:
- pose: mt36vpq010a Clapet d'aération en PVC, de 75 mm de diamètre, pour conduite de ventilation primaire ou secondaire; facteur de déchet 0.0196744
- pose: mt36tiq012a Liquide nettoyeur pour collage par adhésif de tubes et accessoires en PVC; facteur de déchet 0.0275

## Ressources

**mt36vpq010a** U Clapet d'aération en PVC, de 75 mm de diamètre, pour conduite de ventilation primaire ou secondaire
Données techniques: Coût énergétique 41.680 MJ; Émission de CO2 2.102 kg; Code CED 17 02 03; Masse de l'élément 0.43 kg; Volume 0.000717 m3
Déchets:
- emballage: re150101 Emballages en papier et en carton. (composant de déchet); quantité 0.04 kg; Code CED 15 01 01; Masse de l'élément 1 kg; Volume 0.001333 m3

**mt36tiq012a** l Liquide nettoyeur pour collage par adhésif de tubes et accessoires en PVC
Données techniques: Coût énergétique 3.819 MJ; Émission de CO2 0.202 kg; Code CED 20 01 30; Masse de l'élément 1 kg; Volume 0.001 m3
Déchets:
- emballage: re170203 Plastique. (composant de déchet); quantité 0.032 kg; Code CED 17 02 03; Masse de l'élément 1 kg; Volume 0.001667 m3
