# Siphon en ligne

- Propriété du fichier: CYPE Ingenieros S.A.
- Format: FIEBDC-3/2016
- Logiciel: Générateur de prix de la construction. CYPE Ingenieros, S.A.
- Date: 23/09/2024
- Zone géographique: République du Congo
- Devise: XAF
- Coûts indirects: 3 %
- Frais généraux: 13 %
- Bénéfice: 6 %
- TVA: 18 %

## T Équipements techniques

### TQ Installations d'évacuation des eaux usées

#### TQO Collecteurs suspendus

**TQO020** U Siphon en ligne.
Siphon en ligne en PVC, couleur tuile, démontable, avec assemblage mâle/femelle, de 110 mm de diamètre, mis en place entre le collecteur de sortie et l'arrivée.
Inclut: Montage, connexion et contrôle de son bon fonctionnement.
Critère pour le métré: Nombre d'unités prévues, selon documentation graphique du Projet.
Critère pour le mémoire: On mesurera le nombre d'unités réellement exécutées selon les spécifications du Projet.

| Code | U | Désignation | Quantité | Prix | Montant |
|---|---|---|---|---|---|
| mt11var120a | U | Siphon en ligne en PVC, couleur tuile, démontable, avec assemblage mâle/femelle, de 110 mm de diamètre. (matériau) | 1 | 38111.81 | 38111.810 |
| mo008 | h | Compagnon professionnel III/CP2 plombier. (main-d'œuvre) | 0.442 | 2446.3 | 1081.265 |
| % | % | Frais de chantier des unités d'ouvrage | 2 % | 39193.075 | 783.862 |
|  |  | Coûts directs |  |  | 39976.937 |

Déchets:
- pose: mt11var120a Siphon en ligne en PVC, couleur tuile, démontable, avec assemblage mâle/femelle, de 110 mm de diamètre; facteur de déchet 0.0223118

## Ressources

**mt11var120a** U Siphon en ligne en PVC, couleur tuile, démontable, avec assemblage mâle/femelle, de 110 mm de diamètre
Données techniques: Coût énergétique 147.278 MJ; Émission de CO2 7.344 kg; Code CED 17 02 03; Masse de l'élément 1.52 kg; Volume 0.002533 m3
Déchets:
- emballage: re150101 Emballages en papier et en carton. (composant de déchet); quantité 0.038 kg; Code CED 15 01 01; Masse de l'élément 1 kg; Volume 0.001333 m3
