# Filtre d'eaux pluviales, installé sur la descente de gouttière

- Propriété du fichier: CYPE Ingenieros S.A.
- Format: FIEBDC-3/2016
- Logiciel: Générateur de prix de la construction. CYPE Ingenieros, S.A.
- Date: 23/09/2024
- Zone géographique: République du Congo
- Devise: XAF
- Coûts indirects: 3 %
- Frais généraux: 13 %
- Bénéfice: 6 %
- TVA: 18 %

## T Équipements techniques

### TQ Installations d'évacuation des eaux usées

#### TQR Récupération des eaux pluviales

**TQR030** U Filtre d'eaux pluviales, installé sur la descente de gouttière.
Filtre d'eaux pluviales autonettoyant, avec une entrée de 110 mm de diamètre et deux sorties, une de 110 mm de diamètre et une de 50 mm de diamètre, avec la possibilité de changement de mode de fonctionnement pour été et hiver, installé sur la descente de gouttière.
Inclut: Implantation. Connexion.
Critère pour le métré: Nombre d'unités prévues, selon documentation graphique du Projet.
Critère pour le mémoire: On mesurera le nombre d'unités réellement exécutées selon les spécifications du Projet.

| Code | U | Désignation | Quantité | Prix | Montant |
|---|---|---|---|---|---|
| mt36fpg010a | U | Filtre d'eaux pluviales autonettoyant, avec une entrée de 110 mm de diamètre et deux sorties, une de 110 mm de diamètre et une de 50 mm de diamètre, avec la possibilité de changement de mode de fonctionnement pour été et hiver, à installer en descente. (matériau) | 1 | 34195.41 | 34195.410 |
| mo008 | h | Compagnon professionnel III/CP2 plombier. (main-d'œuvre) | 0.249 | 2446.3 | 609.129 |
| mo107 | h | Ouvrier professionnel II/OP plombier. (main-d'œuvre) | 0.249 | 1523.45 | 379.339 |
| % | % | Frais de chantier des unités d'ouvrage | 2 % | 35183.878 | 703.678 |
|  |  | Coûts directs |  |  | 35887.556 |

## Ressources

**mt36fpg010a** U Filtre d'eaux pluviales autonettoyant
Données techniques: Coût énergétique 24.512 MJ; Émission de CO2 1.296 kg
Déchets:
- emballage: re150101 Emballages en papier et en carton. (composant de déchet); quantité 0.095 kg; Code CED 15 01 01; Masse de l'élément 1 kg; Volume 0.001333 m3
- emballage: re170203 Plastique. (composant de déchet); quantité 0.047 kg; Code CED 17 02 03; Masse de l'élément 1 kg; Volume 0.001667 m3
