# Point de distribution

- Propriété du fichier: CYPE Ingenieros S.A.
- Format: FIEBDC-3/2016
- Logiciel: Générateur de prix de la construction. CYPE Ingenieros, S.A.
- Date: 23/09/2024
- Zone géographique: République du Congo
- Devise: XAF
- Coûts indirects: 3 %
- Frais généraux: 13 %
- Bénéfice: 6 %
- TVA: 18 %

## T Équipements techniques

### TT Installations de télécommunication

#### TTH Réseaux de câbles de cuivre

**TTH020** U Point de distribution.
Point de distribution pour la ségrégation de 10 paires, placé dans le registre secondaire et équipé avec 1 module de raccordement de coupure et test, avec capacité pour 10 paires chacun et type de connexion par insertion et déplacement de l'isolant, chacune d'entre elles montées dans le registre secondaire. Comprend les couvertures identificatrices, les supports métalliques pour les modules de raccordement et les accessoires.
Inclut: Mise en place des supports. Mise en place des modules de raccordement. Connexion et contrôle de son bon fonctionnement.
Critère pour le métré: Nombre d'unités prévues, selon documentation graphique du Projet.
Critère pour le mémoire: On mesurera le nombre d'unités réellement exécutées selon les spécifications du Projet.

| Code | U | Désignation | Quantité | Prix | Montant |
|---|---|---|---|---|---|
| mt40mta010b | U | Module de coupure et de test, avec une capacité de 10 paires, avec insertion du conducteur par déplacement de l'isolant. (matériau) | 1 | 2977.68 | 2977.680 |
| mt40mta020b | U | Support métallique individuel pour module de raccordement de 10 paires. (matériau) | 1 | 1026.49 | 1026.490 |
| mt40mta040b | U | Boîtier identificatif constitué d'un cadre porte-enseigne inclinable, 10 couples. (matériau) | 1 | 1662.75 | 1662.750 |
| mo001 | h | Compagnon professionnel III/CP2 installateur en télécommunications. (main-d'œuvre) | 0.1 | 2446.3 | 244.630 |
| mo056 | h | Ouvrier professionnel II/OP installateur en télécommunications. (main-d'œuvre) | 0.1 | 1523.45 | 152.345 |
| % | % | Frais de chantier des unités d'ouvrage | 2 % | 6063.895 | 121.278 |
|  |  | Coûts directs |  |  | 6185.173 |

## Ressources

**mt40mta010b** U Module de coupure et de test, avec une capacité de 10 paires, avec insertion du conducteur par déplacement de l'isolant
Données techniques: Coût énergétique 1.074 MJ; Émission de CO2 0.074 kg
Déchets:
- emballage: re150101 Emballages en papier et en carton. (composant de déchet); quantité 0.032 kg; Code CED 15 01 01; Masse de l'élément 1 kg; Volume 0.001333 m3

**mt40mta020b** U Support métallique individuel pour module de raccordement de 10 paires
Données techniques: Coût énergétique 0.235 MJ; Émission de CO2 0.071 kg
Déchets:
- emballage: re150101 Emballages en papier et en carton; quantité 0.072 kg

**mt40mta040b** U Boîtier identificatif constitué d'un cadre porte-enseigne inclinable, 10 couples
Données techniques: Coût énergétique 0.133 MJ; Émission de CO2 0.210 kg
Déchets:
- emballage: re150101 Emballages en papier et en carton; quantité 0.247 kg
