# Dérivation pour ligne frigorifique de liquide, de décharge de gaz et de succion de gaz

- Propriété du fichier: CYPE Ingenieros S.A.
- Format: FIEBDC-3/2016
- Logiciel: Générateur de prix de la construction. CYPE Ingenieros, S.A.
- Date: 10/04/2024
- Zone géographique: République du Congo
- Devise: XAF
- Coûts indirects: 3 %
- Frais généraux: 13 %
- Bénéfice: 6 %
- TVA: 18 %

## T Équipements techniques

### TV Climatisation et ventilation

#### TVB Système Toshiba à débit de réfrigérant variable

**TVB190** U Dérivation pour ligne frigorifique de liquide, de décharge de gaz et de succion de gaz.
Déviation d'une ligne frigorifique constituée d'ensemble de trois collecteurs, un pour la ligne de liquide, un pour la ligne de décharge de gaz et un pour la ligne de succion de gaz, de 8 sorties chacune, modèle RBM-HY2083FE "TOSHIBA", avec un intervalle de capacité total des unités intérieures connectées en aval de 14,2 à 25,2.
Inclut: Connexion.
Critère pour le métré: Nombre d'unités prévues, selon documentation graphique du Projet.
Critère pour le mémoire: On mesurera le nombre d'unités réellement exécutées selon les spécifications du Projet.

| Code | U | Désignation | Quantité | Prix | Montant |
|---|---|---|---|---|---|
| mt42tsb535h | U | Ensemble de trois collecteurs, un pour la ligne de liquide, un pour la ligne de décharge de gaz et un pour la ligne de succion de gaz, de 8 sorties chacune, modèle RBM-HY2083FE "TOSHIBA", avec un intervalle de capacité total des unités intérieures connectées en aval de 14,2 à 25,2. (matériau) | 1 | 688294.14 | 688294.140 |
| mo005 | h | Compagnon professionnel III/CP2 installateur de climatisation. (main-d'œuvre) | 0.062 | 2446.3 | 151.671 |
| mo104 | h | Ouvrier professionnel II/OP installateur de climatisation. (main-d'œuvre) | 0.062 | 1523.45 | 94.454 |
| % | % | Frais de chantier des unités d'ouvrage | 2 % | 688540.265 | 13770.805 |
|  |  | Coûts directs |  |  | 702311.070 |
