# Unité air-eau, pompe à chaleur aérothermique, pour chauffage et refroidissement

- Propriété du fichier: CYPE Ingenieros S.A.
- Format: FIEBDC-3/2016
- Logiciel: Générateur de prix de la construction. CYPE Ingenieros, S.A.
- Date: 23/09/2024
- Zone géographique: République du Congo
- Devise: XAF
- Coûts indirects: 3 %
- Frais généraux: 13 %
- Bénéfice: 6 %
- TVA: 18 %

## T Équipements techniques

### TV Climatisation et ventilation

#### TVP PAC et roof-top

**TVP080** U Unité air-eau, pompe à chaleur aérothermique, pour chauffage et refroidissement.
Pompe à chaleur aérothermique, air-eau, pour chauffage et refroidissement, pour gaz R-32, SEER 7,76 (température de sortie de l'eau 18°C), SEER 4,42 (température de sortie de l'eau 7°C), SCOP 4,83 (température d'entrée de l'air 7°C, température de sortie de l'eau 35°C), SCOP 3,31 (température d'entrée de l'air 7°C, température de sortie de l'eau 55°C), puissance calorifique 4,2 kW, COP 5,1 (température de sortie de l'eau 35°C, température de bulbe sec de l'air extérieur 7°C), puissance calorifique 4,3 kW COP 3,8 (température de sortie de l'eau 45°C, température de bulbe sec de l'air extérieur 7°C), puissance frigorifique 4,5 kW, EER 5,5 (température de sortie de l'eau 18°C, température de bulbe sec de l'air extérieur 35°C), puissance frigorifique 4,7 kW, EER 3,45 (température de sortie de l'eau 7°C, température de bulbe sec de l'air extérieur 35°C), puissance sonore 56 dBA, classe d'efficacité énergétique A++, avec technologie Inverter, alimentation monophasée (230V/50Hz), dimensions 718x1295x429 mm, poids 98 kg, vase d'expansion et pompe de circulation. Comprend les éléments antivibratoires de sol. Totalement montée, connectée et mise en marche par l'entreprise installatrice pour le contrôle de son bon fonctionnement.
Inclut: Implantation de l'unité. Mise en place et fixation de l'unité et de ses accessoires. Connecté aux réseaux de conduction d'eau, électrique et de récupération des condensats. Mise en marche.
Critère pour le métré: Nombre d'unités prévues, selon documentation graphique du Projet.
Critère pour le mémoire: On mesurera le nombre d'unités réellement exécutées selon les spécifications du Projet.

| Code | U | Désignation | Quantité | Prix | Montant |
|---|---|---|---|---|---|
| mt42bax020a | U | Pompe à chaleur aérothermique, air-eau, pour chauffage et refroidissement, pour gaz R-32, SEER 7,76 (température de sortie de l'eau 18°C), SEER 4,42 (température de sortie de l'eau 7°C), SCOP 4,83 (température d'entrée de l'air 7°C, température de sortie de l'eau 35°C), SCOP 3,31 (température d'entrée de l'air 7°C, température de sortie de l'eau 55°C), puissance calorifique 4,2 kW, COP 5,1 (température de sortie de l'eau 35°C, température de bulbe sec de l'air extérieur 7°C), puissance calorifique 4,3 kW COP 3,8 (température de sortie de l'eau 45°C, température de bulbe sec de l'air extérieur 7°C), puissance frigorifique 4,5 kW, EER 5,5 (température de sortie de l'eau 18°C, température de bulbe sec de l'air extérieur 35°C), puissance frigorifique 4,7 kW, EER 3,45 (température de sortie de l'eau 7°C, température de bulbe sec de l'air extérieur 35°C), puissance sonore 56 dBA, classe d'efficacité énergétique A++, avec technologie Inverter, alimentation monophasée (230V/50Hz), dimensions 718x1295x429 mm, poids 98 kg, vase d'expansion et pompe de circulation. (matériau) | 1 | 4275513.54 | 4275513.540 |
| mt37sve010d | U | Vanne à sphère en laiton nickelé à visser de 1". (matériau) | 2 | 10629.73 | 21259.460 |
| mt42www080 | U | Kit d'amortisseurs antivibration de sol, composé de quatre amortisseurs en caoutchouc, avec leurs vis, écrous et rondelles correspondants. (matériau) | 1 | 6996.64 | 6996.640 |
| mo005 | h | Compagnon professionnel III/CP2 installateur de climatisation. (main-d'œuvre) | 2.276 | 2446.3 | 5567.779 |
| mo104 | h | Ouvrier professionnel II/OP installateur de climatisation. (main-d'œuvre) | 2.276 | 1523.45 | 3467.372 |
| % | % | Frais de chantier des unités d'ouvrage | 2 % | 4312804.791 | 86256.096 |
|  |  | Coûts directs |  |  | 4399060.887 |

## Ressources

**mt42bax020a** U Pompe à chaleur aérothermique
Données techniques: Coût énergétique 4320.720 MJ; Émission de CO2 252.165 kg
Déchets:
- emballage: re150101 Emballages en papier et en carton. (composant de déchet); quantité 2.609 kg; Code CED 15 01 01; Masse de l'élément 1 kg; Volume 0.001333 m3
- emballage: re170201 Bois. (composant de déchet); quantité 0.659 kg; Code CED 17 02 01; Masse de l'élément 1 kg; Volume 0.000909 m3

**mt37sve010d** U Vanne à sphère en laiton nickelé à visser de 1"
Données techniques: Coût énergétique 843.399 MJ; Émission de CO2 56.701 kg
Déchets:
- emballage: re150101 Emballages en papier et en carton; quantité 0.072 kg
