# Patère pour salle de bain. Fixation au profilé décoratif

- Propriété du fichier: CYPE INGENIEROS, S.A.
- Format: FIEBDC-3/2002
- Zone géographique: République du Congo
- Devise: XAF
- Coûts indirects: 3.00 %
- Frais généraux: 13.00 %
- Bénéfice: 6.00 %
- TVA: 18.00 %

## T Équipements techniques

### TB Équipements sanitaires

#### TBA Accessoires

**TBA100** U Patère pour salle de bain. Fixation au profilé décoratif.
Patère pour salle de bain, double, sur support en verre couleur blanche crème, gamme Keuco Plan, modèle Schlüter-ARCLINE-BAK PLAN H C "SCHLÜTER-SYSTEMS". Fixation au profilé décoratif.
Critère d'évaluation économique: Le prix ne comprend pas le profilé décoratif.
Inclut: Implantation. Mise en place.
Critère pour le métré: Nombre d'unités prévues, selon documentation graphique du Projet.
Critère pour le mémoire: On mesurera le nombre d'unités réellement mises en place selon les spécifications du Projet.

| Code | U | Désignation | Quantité | Prix | Montant |
|---|---|---|---|---|---|
| mt31sch010jd | U | Patère pour salle de bain, double, sur support en verre couleur blanche crème, gamme Keuco Plan, modèle Schlüter-ARCLINE-BAK PLAN H C "SCHLÜTER-SYSTEMS", à suspendre du profilé décoratif, gamme Schlüter-ARCLINE. (matériau) | 1.000 | 230523.30 | 230523.30 |
| mo107 | h | Ouvrier professionnel II/OP plombier. (main-d'œuvre) | 0.131 | 1588.48 | 208.09 |
| % | % | Frais de chantier des unités d'ouvrage | 2 % | 230731.39 | 4614.63 |
|  |  | Coûts directs |  |  | 235346.02 |
